# Nibelungenhalle Lorsch
Angebotsaufforderung (GAEB DA XML 3.2, DA83)
Projekt: 22-PL...
Währung: EUR
Ausführungsbeginn: 01.10.2026
Ausführungsende: 01.01.2027
Erstellt mit: GXML Toolbox V3.3 R20220330, ORCA AVA 25.0.5 - Professional Edition 25.00.05, 08.09.2026

## 1. Allgemeine Vorbemerkungen
1. Allgemeine Vorbemerkungen

1.1 Beschreibung der Maßnahme und Lage der Baustelle

Projekt: Sanierung und Erweiterung der Nibelungenhalle Lorsch

Bauherr: Magistrat der Stadt Lorsch

Kaiser-Wilhelm-Platz 1
64653 Lorsch

1.2 Lage
Die Nibelungenhalle befindet sich in einem Wohngebiet an der Ecke der Justus-Liebig-Straße in unmittelbarer Nähe zur Grundschule Wingertsberg. Die Haupterschließung des Geländes erfolgt über die Justus-Liebig-Straße.

1.3 Gebäudeklasse
Das Gebäude wird laut § 2 Abs. 4 der Gebäudeklasse 3 zugeordnet. Gemäß HBO 2018 § 2 Abs. 9 Nr. 3 wird das Gebäude außerdem als Sonderbau eingeordnet.

1.4 Bau- und Maßnahmenbeschreibung
Das Bestandsgebäude der Nibelungenhalle aus dem Jahr 1962 wurde als Massivbau konstruiert. 1984 wurde die Halle bezüglich der technischen und gestalterischen Funktion sowie zur Verbesserung der Bewirtungssituation schon einmal umgebaut und saniert.

Die Halle wurde bisher als Sport- und Veranstaltungshalle genutzt. Zukünftig entfällt die Sportnutzung, wodurch die Nutzung als Veranstaltungsort weiter ausgebaut werden kann. Zusätzlich wird in einem Teil der Ebene 1 das Jugendzentrum eingerichtet.

Im Zuge der aktuellen Umbaumaßnahme wird der Eingangsbereich im Bestand abgebrochen. Daraufhin wird das Gebäude um einen Winkel nach Nord und West ergänzt, um im Inneren die Abläufe zu strukturieren und die Küche zu erweitern.
Grundsätzlich bleibt die Tragstruktur des Bestandsgebäudes erhalten, es findet eine funktionale Neuordnung statt. Alle Oberflächen werden erneuert.

Zusätzlich wird die gesamte Gebäudehülle ertüchtigt, um eine Verbesserung des energetischen Standards zu erreichen. Die gesamte Haustechnik wird erneuert.
Bestehende Mängel, den vorbeugenden Brandschutz, Barrierefreiheit sowie die
Unfallverhütungsvorschriften betreffend werden behoben.

Die Außenwände im Bestand bleiben in ihrer Tragstruktur weitestgehend erhalten. Fensterflächen werden in Teilbereichen vergrößert oder verändert. Die vorgesetzte Klinkerfassade des Bestandes wird gestalterisch aufgegriffen und nach Dämmung der Wandflächen mit einem Strukturputz neu interpretiert.

Der Anbau wird ebenfalls massiv konstruiert. Die massive Struktur wird mit einer vorgehängten, hinterlüfteten Blechfassade bekleidet.

Das Dach gliedert sich in ein Hauptdach über der Halle sowie Seitendächer, die niedriger liegen. Im Bestand ist das leicht geneigte Hauptdach als Binderkonstruktion mit Bitumenabdeckung realisiert. Die vorhandenen Binder sowie die Schäferplatten bleiben erhalten. Darauf kommen eine neue Dämmung und ein Blechdach als wasserführende Ebene. Das Hallendach erhält eine Photovoltaik-Anlage.

Die Seitendächer im Bestand sind ebenfalls eine Stahlbeton-Konstruktion. Zukünftig werden die neuen Lüftungsleitungen über den Bestands-Seitendächern geführt. Infolgedessen wird ein neues Dach aus einer leichten Holzkonstruktion mit entsprechendem Hohlraum über das Bestandsdach gesetzt. Die Dachflächen sind als Gründächer vorgesehen.

Das gesamte Gebäude wird barrierefrei angelegt. Vom Haupteingang wird die Hallenebene per Aufzug barrierefrei erschlossen. Barrierefreie Toiletten sind für alle drei Nutzungsbereiche zugänglich. Die barrierefreie Selbstrettung nach Norden zur Justus-Liebig-Straße wird durch eine neue Rampenanlage gesichert. Nach Süden kann ebenerdig ins Freie geflüchtet werden (einschl. Warteposition für mobilitätseingeschränkte Personen).

1.5 Baugelände und Baustellenzufahrt
Aufgrund der beengten Platzverhältnisse des umliegenden Gebiets sollte die Zufahrt der Baustelle ausschließlich über die Bensheimer Straße / Bahnhofstraße / Landgrabenstraße / Justus-Liebig-Straße erfolgen.

Das Baugelände grenzt direkt an das Schulgelände der Grundschule Wingertsberg. Die Zugänglichkeit zur Schule sowie der Schulbetrieb selbst dürfen durch den Baustellenbetrieb nicht eingeschränkt werden. Der bauseits gestellte Bauzaun grenzt die BE-Fläche von der öffentlichen Verkehrsfläche ab und wird mittels Zugangstor zugänglich gemacht. Die Feuerwehrzufahrt sowie Feuerwehraufstellefläche für die Schule führt über die BE-Fläche und muss zwingend freigehalten werden.

Durch eine bauseits vorgesehene Verkehrssicherung wird der Abschnitt des Fußweges direkt entlang des Grundstücks gesperrt und somit Teil der BE-Fläche. Temporäre Fußgängerüberwege regeln die Umleitung des Fußgängerverkehrs auf die gegenüberliegende Straßenseite. Bereiche des Bürgersteigs vor und hinter der Absperrung, Fahrradwege und Straße sind freizuhaltende Flächen. Behinderungen des Verkehrs sind zu vermeiden.

Das angrenzende Grundstück (25A) kann nur über den bestehenden Parkplatz vor der Nibelungenhalle erschlossen werden. Um eine Kreuzung von Baustellen- und Anwohnerverkehr zu vermeiden, wird der Bauzaun kurz vor der Grundstücksgrenze entlang des Grundstücks 25A geführt, sodass eine Zugänglichkeit von der Bahnhofstraße über den tieferliegenden Parkplatz gewährleistet wird.

Lager- und Aufstellflächen sind gebäudenah auf dem südlich angrenzenden Bereich innerhalb des Bauzaunfeldes vorgesehen. Dabei ist darauf zu achten, angrenzende Gebäude und Bäume im Bestand sowohl bei der Lagerung von Materialien, etc. als auch während des Bauablaufs, nicht zu beschädigen.

Ein detaillierter Baustelleneinrichtungsplan ist diesem Leistungsverzeichnis beigefügt.

Bauwasser und Baustrom sind bauseits vorhanden und werden dem AN kostenfrei zur Verfügung gestellt.

Die Baustelle wird videoüberwacht.

1.6 Nutzung sanitärer Anlagen
Sanitäre Anlagen sind Teil der Baustelleneinrichtung und werden bauseits gestellt.
Sollten die sanitären Anlagen über das übliche Maß verunreinigt oder beschädigt werden, sodass eine Nutzung nicht mehr möglich ist, müssen die zum Zeitpunkt der Feststellung anwesenden Gewerke die Kosten für die Reinigung bzw. Behebung der Schäden sowie Stellung und Vorhaltung eines separaten WC-Containers tragen.
Es wird davon ausgegangen, dass am Kernarbeitsplatz Duschen zur Verfügung stehen, sodass keine weiteren Duschen auf der Baustelle gestellt werden.

1.7 Ausführung zeitgleich mit anderen Gewerken
Auf der Baustelle werden mehrere Gewerke zeitgleich ihre Arbeiten ausführen, daher sind die eigenen Arbeiten mit denen anderer Gewerke rechtzeitig abzustimmen.

1.8 Zeitversetztes Ausführen von Arbeiten
Ist erforderlich.

1.9 Sicherheit auf der Baustelle
Für die Baumaßnahme wird ein SiGe-Koordinator eingesetzt. Dieser erstellt einen Sicherheits- und Gesundheitsschutzplan (SiGePlan) und führt unangekündigt Kontrollen vor Ort durch. Mängel werden der Bauleitung in Form eines Berichtes angezeigt und sind umgehend zu beseitigen. Daneben erstellt der SiGeKo eine Baustellenordnung, die einzuhalten ist.

1.10 Bautagebuch und Dokumentation
Der Auftragnehmer hat Bau-Tagesberichte zu führen und diese dem Auftraggeber wöchentlich oder auf Aufforderung zu übergeben. Die Kosten sind in die Einheitspreise einzukalkulieren.
Diese Berichte müssen alle Angaben enthalten, die für die Ausführung und Abrechnung der Bauleistung von Bedeutung sein können, unter Ausschluss von Angaben zu Behinderungen und Tagelohnarbeiten.
Die Dokumentation beinhaltet den kompletten Umfang der erbrachten Leistungen und ist für jedes Gewerk zu erstellen.
Die Zusammenstellung der Unterlagen ist baubegleitend zu erstellen und mind. 3 Wochen vor Abnahme vollständig und geordnet dem AG vorzulegen.

1.11 Ortsbesichtigung
Dem Bieter wird vor Angebotsabgabe eine Besichtigung der Örtlichkeiten des Bauvorhabens empfohlen.

1.12 Sonstiges
Dem LV liegen die aktuelle VOB und die einschlägigen DIN-Normen und Regelwerke zugrunde. Alle Aufwendungen, die sich aus den vor- und nachgenannten Bemerkungen ergeben, sind entsprechend den Positionen des Leistungsverzeichnisses einzukalkulieren. Erkennbare Unklarheiten in Bezug auf die vorliegende Leistungsbeschreibung sind vor Angebotsabgabe in Form einer Bieteranfrage an den AG zu klären. Das Aufmaß ist vom AN grundsätzlich eigenverantwortlich am Bau vorzunehmen.
Der AN hat Sorge zu tragen, dass während der Ausführung seiner Leistungen immer mind. ein deutsch sprechender Mitarbeiter seiner Firma auf der Baustelle anwesend ist.
Die Baustelle ist sauber zu halten. Verpackungen sind ordnungsgemäß zu entsorgen.
Eine förmliche Abnahme wird in jedem Fall durchgeführt. Das Abnahmeprotokoll ist vom AG und AN zu unterzeichnen.
Bei Abgabe eines Kurztext-LVs wird bestätigt, dass der verfasste Wortlaut der Urschrift des LVs allein verbindlich anerkannt wird (gemäß § 13 Abs. 1 Nr.6 VOB/A).

Der Dokumentenaustausch im laufenden Projekt erfolgt über die Datenaustausch-
Plattform "Planfred".

1.13 Vergabeverfahren
Es sind keine Nebenangebote und nur 1 Hauptangebot zugelassen.
Bieterfragen sind bis 7 Tage vor dem Submissionstermin zu stellen.

## 2. Technische Vertragsbedingungen
2. Technische Vertragsbedingungen

2.1 Allgemein
Die Standsicherheit darf zu keiner Zeit beeinträchtigt werden. Zeigen sich Risse, Setzungen, etc., so ist der Auftraggeber unverzüglich zu benachrichtigen. Für den weiteren Verlauf der Arbeiten sind umgehend gesonderte Vereinbarungen mit dem Auftraggeber zu treffen.

Die Reihenfolge der einzelnen Arbeiten ist mit der Bauleitung des Auftraggebers abzustimmen.

Sämtliche Aufwendungen für Ladevorgänge und Zwischentransporte auf den Bereitstellungsflächen sind in die einschlägigen Positionen des Leistungsverzeichnisses einzurechnen.
Die Arbeiten sind generell so auszuführen, dass die zur Verfügung stehende Bereitstellungsfläche ausreichend ist. Auf die beengten Verhältnisse wird explizit verwiesen. Die Organisation der Bereitstellungsfläche obliegt dem AN.
Verpackungsmaterial etc. ist durch den AN zu sammeln und zu entsorgen, inkl. Transport und Entsorgungskosten.

2.2 Verarbeitungsbestimmung
Die Wahl technologischer Vorgänge bleibt, wenn nicht anders beschrieben, dem Auftragnehmer überlassen. Dabei sind die Arbeiten so auszuführen, dass Beeinträchtigungen anderer Gewerke und/oder Dritter, Belästigungen durch Lärm und Staub auf das unvermeidbare Maß reduziert werden.

Die Einhaltung der geltenden Umweltschutzbestimmungen, Vermeidung von Bodenverunreinigung sowie die Anforderungen an Lärm- und Staubschutz durch den AN werden vorausgesetzt.

2.3 Vorlagen
Die Pläne und Bilder, auf die in einzelnen Leistungstexten Bezug genommen wird, liegen dieser Ausschreibung bei.
Ein Aufmaß vor Ort ist bei allen Arbeiten notwendig. Dies ist in die Einheitspreise einzukalkulieren.

2.4 Technische Regeln
Für die Ausführung der Leistungen sind die aktuell gültigen technischen Regelwerke zu berücksichtigen. Dies schließt Regelungen zum "Stand der Technik" über die DIN-Normen hinaus wie Vorgaben des Bauhandwerks und den RAL-Güterichtlinien mit ein.

Der AN hat dafür Sorge zu tragen, dass die geltenden Sicherheitsbestimmungen für Baustellen, insbesondere beim Umgang mit Maschinen, Gefahrstoffen und bei der Arbeit in Gruben und Fundamentgräben eingehalten werden.

2.5 Prüfung der Planunterlagen
Die überlassenen Planunterlagen sind vor Ausführung durch den AN eigenverantwortlich auf ihre Übereinstimmung untereinander, mit den örtlichen Gegebenheiten und dem Leistungsverzeichnis zu überprüfen. Widersprüche sind der örtlichen Bauleitung unverzüglich mitzuteilen.

2.6 Genehmigungen, Gebühren, Abnahmen
Die Einholung von Genehmigungen und Erlaubnissen, Befreiungen oder Zustimmungen, auch für solche im Einzelfall (ZiE) sind sofern erforderlich Sache des AN und mit den Einheitspreisen abgegolten, einschl. zugehöriger Gebühren oder Prüfingenieurhonorare. Gleiches gilt für Abnahmegebühren im Falle von Inbetriebnahmen. Das Einholen der Zustimmungen kann erst nach vorheriger Abstimmung mit dem AG oder den planenden Architekten erfolgen.

2.7 Schutzvorkehrungen
Alle Bauteile, auch die vorhergehender Gewerke sind bei Gefährdung durch die eigenen Leistungen vom AN fachgerecht vor Beschädigung zu schützen. Die Prüfung von Erfordernis und Art der Schutzvorkehrungen hat dabei durch den AN dabei eigenständig im Vorfeld der Ausführung zu
erfolgen und ist rechtzeitig mit der örtlichen Bauleitung abzustimmen. Die Vergütung erfolgt, sofern nicht Nebenleistung nach VOB/C, separat in eigenen Positionen.
Treten durch Arbeiten des AN trotzdem Verschmutzungen an angrenzenden Bauteilen auf, sind diese umgehend zu entfernen. Staub ist bei Schleifarbeiten sofort abzusaugen. Nach Fertigstellung der
Arbeiten sind alle Räume besenrein zu hinterlassen.
Der AN hat seine Bauleistung sowie die einzusetzenden Baumaterialien und Baugeräte auch gegen Beschädigung aus Wetter- und Umweltereignissen ausreichend zu schützen. Dies umfasst v.a. den Schutz vor Regen, Wind, Frost und Hochwasser.
Der AN haftet für verursachte Schäden. Diese sind der örtlichen Bauleitung unverzüglich anzuzeigen.

2.8 Abfall
Abfälle werden Eigentum des AN und sind regelmäßig von der Baustelle zu entfernen. Für die fachgerechte Entsorgung ist der AN beweispflichtig, anfallende Stoffe sind grundsätzlich nach Arten zu trennen, in Behältern des AN zu sammeln und gemäß der geltenden Vorschriften zu entsorgen / zu verwerten. Alle brennbaren Baustellenabfälle (z.B. Holz, Pappe, Verpackungsmaterialien) sind täglich von der Baustelle zu entfernen und bis zum Abtransport an geeigneten Stellen im Freien zu lagern. Abfalltransport und Abfallentsorgung sind soweit nicht Nebenleistung der VOB/C mit den Einheitspreisen abgegolten, sofern in den Positionen nicht anderweitig vorgegeben.

Sollten trotz mehrmaliger Aufforderung die Abfälle nicht beseitigt werden, behält sich der AG vor die Baustelle von einer Fremdfirma auf Kosten des AN reinigen zu lassen.

2.9 Reinigung vor Abnahme
Die hergestellten Bauteile sind durch den AN vor Abnahme der Leistungen ordnungsgemäß zu reinigen. Im Falle von grober und flächiger Verschmutzung behält sich der AG das Recht vor das Abnahmegesuch zu verweigern.

2.10 Arbeitsvorbereitung
Der AN hat vor der Aufnahme der Arbeiten mit der örtlichen Bauleitung mindestens eine gemeinsame Ortsbesichtigung vorzunehmen. Der Termin ist so zu wählen, dass notwendige bauseitige Vorarbeiten noch rechtzeitig ausgeführt werden können.
Während dieses Termins werden die zu bearbeitenden Stellen gemeinsam festgelegt und im Plan durch die Architekten markiert.

2.11 Aufmaß
Arbeitsvorbereitung, Ausführung und Abrechnung sind ausschließlich auf Basis örtlicher Aufmaße zu erstellen. Diese sind Sache des AN und mit den Einheitspreisen abgegolten. Gleiches gilt auch für die Übertragung der bestehenden Meterrisse mit Höhennivellements an die für den eigenen
Bedarf relevanten Stellen.
Die nachfolgend beschriebenen Vorgehensweisen können durch Alternativen des Auftragnehmers bei Zustimmung des Auftraggebers ersetzt werden.
Sämtliche Entsorgungsvorgänge werden nach Gewicht abgerechnet, sofern im Leistungsverzeichnis keine weiteren Angaben vermerkt sind oder die Entsorgungsleistungen in Pauschalvergütungen enthalten sind. Die Tonnage ist jeweils über eine geeichte Waage zu bestimmen. Die Kosten für die Wägung sind in die Einheitspreise einzukalkulieren.
Aufmaße für nachweispflichtige Abfälle bestehen aus einem Begleitschein und einem eindeutig zuordenbaren Wiegeschein. Aufmaße für alle anderen Abfälle, für die eine Vergütung erfolgen soll, bestehen aus einem vom AG unterzeichneten
Übernahmeschein und einem eindeutig zuordenbaren Wiegeschein je Transport mit eindeutiger Materialbezeichnung, Kfz-Kennzeichen, Bezeichnung der Baustelle, Name des Transporteurs, Containernummer sowie Datum der Anlieferung. Abweichende Nachweise werden nicht akzeptiert.

Für sämtliche Aufmaße (auch bei Pauschalabrechnung) sind Aufmaßblätter zu erstellen, aus denen die ausgeführte Leistung eindeutig hervorgeht. Die Aufmaßblätter sind positionsweise zu erstellen und fortlaufend zu nummerieren.

Für jedes Aufmaßblatt ist die Endsumme auszuweisen.
In Abschlagsrechnungen sind für alle neu abgerechneten Leistungen Aufmaßblätter in vom AG unterzeichneter Form beizulegen. Die abzurechnende Gesamtmenge ergibt sich jeweils aus der Summe der vom AG unterzeichneten Aufmaße.
Die Bauüberwachung des AG behält sich vor, an Aufmaßen teilzunehmen und ist rechtzeitig über die Aufmaßtermine zu informieren.
Es wird ausdrücklich darauf hingewiesen, dass alle Aufmaße möglichst zeitnah nach Erstellung der Bauüberwachung zur Prüfung vorzulegen sind. Aufmaße, die dem AG erst nach Entfernung der Bauteile vorgelegt werden, werden nur soweit anerkannt, wie eine nachträgliche Kontrolle noch möglich ist. Im Zweifelsfall ist durch den AN ein gemeinsames Aufmaß mit der Bauüberwachung zu veranlassen.

2.12 Wassergefährdene Stoffe
Für Lagerung und Verwendung wassergefährdender Stoffe sind die einschlägigen Vorschriften zu beachten.

2.13 Bereitstellung/Lagerung der Entkernungsabfälle
Für die Bereitstellung der erforderlichen und geeigneten Behälter/Container/Mulden zur Zwischenlagerung und den Transport des separierten Materials hat der AN zu sorgen. Eine gesonderte Vergütung von Lieferung und Standzeiten erfolgt nicht. Die Kosten sind in die Entkernungs-, Entsorgungs- bzw. Transportpreise einzurechnen.

2.14 Baulärm
Gemäß §22 in Verbindung mit §3 des Bundes-Immissionsschutzgesetzes (BImSchG) sind Anlagen so zu betreiben, dass schädliche Umwelteinwirkungen durch Immissionen entsprechend dem Stand der Technik vermieden bzw. auf ein unvermeidbares Mindestmaß beschränkt werden:
- Die eingesetzten Baumaschinen und -verfahren entsprechen dem Stand der Technik.
- Das Personal des Bauunternehmers wird angewiesen, die Baumaschinen möglichst geräuscharm zu betreiben. Nicht verwendete Baumaschinen sind abzuschalten. Die Befüllung von Containern/LKW ist mit geringstmöglichen Fallhöhe auszuführen.
- Auf den Einsatz einer Brechanlage zum Zerkleinern von Bauschutt wird nach Möglichkeit verzichtet.
- Kreissägen werden mit lärmarmen Sägeblättern ausgestattet. Alternativ zum Einsatz der lärmarmen Sägeblätter können die Tischkreissägen auch in einem Schallschutzzelt (z.B. Cisilent Typ E, Fabrikat Calenberg oder Gleichwertiges) oder im Inneren der bestehenden Halle betrieben werden. Weiterhin sind die Standorte der Tischkreissäge so zu wählen, dass ein möglichst großer Abstand zu der umliegenden schutzbedürftigen Bebauung entsteht.
- Die Bauarbeiten sind ausschließlich von Montag bis Samstag in der Tageszeit zwischen 07:00 Uhr und 20:00 Uhr durchzuführen. Es wird empfohlen zu prüfen, ob zur Rücksichtnahme auf die Nachbarschaft die Arbeiten von Montag bis Freitag ausreichend sind.
- Der maschinelle Abbruch der massiven Bauteile, sowie lärmintensive Arbeiten sind nach Möglichkeit außerhalb der Unterrichtszeiten der benachbarten Wingertsbergschule (z.B. in den Sommerferien) durchzuführen.
- Als Mittel zur weiteren Geräuschminderung wird eine Beschränkung der täglichen Betriebszeit der relevanten Baumaschinen berücksichtigt. Im vorliegenden Schallschutz-Gutachten wurde nach AVV Baulärm während der Tageszeit eine effektive Betriebszeit von 8 h bzw. 2,5 h angesetzt (siehe Anlage 2). Ausnahme bilden Kleingeräte (wie Hammer, Bohrmaschine, etc.), diese können jeweils bis zu 13 Stunden durchgehend betrieben werden.
- Gebäudehülle der Nibelungenhalle bleibt während dem Rückbau im Inneren längstmöglich erhalten.
- Der Bauzaun wird wo erforderlich mit Lärmschutzmatten versehen.

2.15 Denkmalschutz
Das Vorhaben betrifft eine in die Arbeitsliste der Kulturdenkmäler des Kreises Bergstraße aufgenommene Gesamtanlage nach § 2 Abs. 3 Hessisches Denkmalschutzgesetz (HDSchG) vom 28.11.2016 (GVBI. 2016, 211 ff.).
Name der Gesamtanlage: "Ortskern I"
Das Vorhaben befindet sich darüber hinaus in der Umgebung des in die Arbeitsliste der Kulturdenkmäler des Kreises Bergstraße aufgenommenen Kulturdenkmals nach § 2 Abs. 1 Hessisches Denkmalschutzgesetz (HDSchG) vom 28.11.2016 (GVBI. 2016, 211 ff.). Kulturdenkmal: "Wingertsbergschule"

Es wird darauf hingewiesen, dass bei Erdarbeiten jederzeit Bodendenkmäler wie Mauern, Steinsetzungen, Bodenverfärbungen und Fundgegenstände, z. B. Scherben, Steingeräte, Skelettreste entdeckt werden können. Diese sind nach § 21 HDSchG unverzüglich dem Landesamt für Denkmalpflege Hessen, Archäologische Denkmalpflege (hessenARCHAOLOGIE) oder der Unteren Denkmalschutzbehörde zu melden. Funde und Fundstellen sind in unverändertem Zustand zu erhalten und in geeigneter Weise zu schützen (§ 21 Abs. 3 HDSchG).

Sollten während der Baumaßnahmen Schäden und Mängel an dem Kulturdenkmal auftreten oder bekannt werden, die den Denkmalwert oder die Substanz beeinträchtigen, ist dies unverzüglich der Denkmalschutzbehörde anzuzeigen (§ 19 Abs. 1 HDSchG).

2.16 Brandschutz
Das Gebäude ist gem. HBO und Vorgabe der Bauaufsicht in Gebäudeklasse 3 Sonderbau Versammlungsstätte einzustufen.
Alle neuen tragenden Bauteile sind mind. R90 feuerbeständig auszuführen.

2.17 Ausführungsunterlagen
Die Ausführungsunterlagen werden ausschließlich digital im PDF-Format übermittelt. Die Druckkosten sind in die EPs einzurechnen.

2.18 Ausführungszeiten

Bauzeit gesamt:
Dezember 2024 bis November 2026

Bauzeit Baureinigung:
Gemäß geltendem Terminplan
Bauzwischenreinigung ca. KW43
Bauendreinigung ca. KW48
Endreinigung Außenanlagen ca. KW02

2.19 Anlagen

Anlage 1 - Pläne
ESNH_AF_E1_AR_GR_004 Grundriss Ebene 1 Endzustand.pdf
ESNH_AF_E1_AR_LV11_001 Ebene 1 Schematisch; Innenansicht JUZ.pdf
ESNH_AF_E2_AR_GR_004 Grundriss Ebene 2 Endzustand.pdf
ESNH_AF_E2_AR_LV11_001 Ebene 2 Schematisch.pdf
ESNH_AF_E2_AR_WA_001_A Innenansichten Halle.pdf
ESNH_AF_XX_AN_001 West+Süd Ansicht.pdf
ESNH_AF_XX_AN_002 Ost+Nord Ansicht.pdf
ESNH_AF_XX_AR_LV16_001 Geländer Rampenenlage.pdf
ESNH_AF_XX_AR_LV16_002 Geländer Innentreppe.pdf
ESNH_AF_XX_AR_LV16_003 Treppenanlage Süd.pdf
ESNH_AF_XX_AR_LV16_004 Ansicht Nord + Süd.pdf
ESNH_AF_XX_AR_LV16_005 Detail Wand zu Technikraum JUZ.pdf
ESNH_AF_XX_AR_SN_007 Schnitt AA-DD.pdf
ESNH_AF_XX_AR_SN_008 Schnitt BB-CC.pdf
ESNH_AF_XX_AR_SN_009 Schnitt EE.pdf
ESNH_AF_XX_LA_LP_001_V01-Ausführungsplanung Lageplan Freianlage.pdf
PI 6876 E.1 d JUZ  LV.pdf
PI 6877f E.2 AO  Küchentechnik LV.pdf
ESNH_AF_E1_AR_DS_001_A_Deckenspiegel Ebene 1
ESNH_AF_E2_AR_DS_001_A_Deckenspiegel Ebene 2
ESNH_AF_E3_AR_DS_001_A_Deckenspiegel Ebene 3
ESNH_AF_DA_AR_GR_002_D_Dachaufsicht

## 3. Zusätzliche Technische Vertragsbedingungen Baureinigungsarbeiten
3. Zusätzliche Technische Vertragsbedingungen Baureinigungsarbeiten

3.1 Grundsätzliches
Die gereinigten Oberflächen müssen staub-, wischspuren- und schlierenfrei sein.
Beim Reinigen der Flächen ist unbedingt darauf zu achten, dass diese nicht verkratzt werden.

3.2 Vertragsgrundlage
Gegenstand dieser Ausschreibung sind Baureinigungsarbeiten.
Der Leistungsbeschreibung liegen die Richtlinien für Baureinigungsarbeiten zugrunde.

3.3 Unfallverhütung
Vor Übergabe des Gebäudes an den AG wird eine gründliche Gebäudefeinreinigung durchgeführt. Hierbei sind die Unfallverhütungsvorschriftvorschriften der Berufsgenossenschaften genauestens zu beachten.

3.4 Materialien, Hilfsmittel
Alle für die Reinigung und Pflege erforderlichen Geräte, Putzmittel und Putzmaterialien sind vom AN zu stellen.

Es sind Bauseits keine Gerüste vorhanden alle notwendigen Hilfsmittel wie Leitern und Gerüste sind vom AN zu stellen.

Es dürfen nur materialverträgliche Putz- und Reinigungsmittel verwendet werden. Die Pflegeanleitungen der jeweiligen Materialhersteller sind bei der Ausführung der Reinigungsarbeiten genauestens zu beachten.

Feuergefährliche, ätzende, laugende und sonstige Putzmittel, die zur Beschädigung der zu säubernden Oberflächen führen, dürfen nicht verwendet werden.
Alle feucht gereinigten Oberflächen sind schlierenfrei abzutrocknen.

3.5 Reinigungsverfahren bei bestimmten Bauteilen/Einrichtungsgegenständen
Fenster:
- Glasflächen innen und außen feucht reinigen, abledern
- Rahmenprofile innen und außen feucht reinigen
- Falzbereiche umlaufend feucht reinigen
- Fensterbänke außen aus Aluminium feucht reinigen
- Fensterbänke innen HPL beschichtet oder gefliest feucht reinigen
- Fensterbänke innen verputzt Staub entfernen

Außentüren:
- Metalltüren mit Zarge innen und aussen feucht reinigen
- Glasflächen, Türblattfüllung und Rahmenprofile innen und außen feucht reinigen
- Falzbereiche umlaufend feucht reinigen

Sektionaltor:
- Metall-Rahmen und Tor beschichtet, innen und außen feucht reinigen
- Falzbereiche umlaufend innen und aussen feucht reinigen
- Führungsschienen aus Stahl feucht reinigen
- Verkleidung Antriebskasten Staub entfernen

Innentüren:
- Stahlzargen und Türblätter (Stahl oder Holz HPL beschichtet) feucht reinigen

Böden:
- Fliesenböden inkl. Sockel saugen und feucht reinigen
- Parkettböden saugen und nach Pflegeanleitung reinigen
- Terrazzoestrich saugen und nach Pflegeanleitung reinigen
- beschichteten Estrich saugen und feucht reinigen
- Sauberläufer Aluminium / Filz aussaugen und reinigen
- Rinnen/Bodenabläufe aussaugen und reinigen

Wände:
- Wandfliesen feucht reinigen
- Spiegelflächen feucht reinigen
- WC-Trennwände mit Türen feucht reinigen

Einbauschränke/Möbel:
- inkl. aller Innenteile feucht reinigen und trocken nachreiben

Sanitärobjekte:
- Sanitärporzellan feucht reinigen, trocken nachreiben
- Versorgungs- und Ablaufarmaturen, nass reinigen, polieren

Heizkörper:
- feucht reinigen

Leuchten:
- Staub entfernen

Aussenanlagen:
- Die gesamte Fläche der Außenanlage ist absolut frei von Schuttresten, Papier und Abfällen jeder Art zur Übergabe herzurichten.
- Alle Wege und Verkehrsflächen sind besenrein zu übergeben.

3.6 Zusätzliche Anforderungen bei Reinigung von Bauteilen /Einrichtungsgegenständen:
Die Reinigung von Fenstern und Türen beinhaltet auch die Fenster- und Türgriffe.
An allen Fenstern, Türen und Aussenfensterbänken sind die Schutzfolien zu entfernen, die Glasflächen dürfen keine Sicherheitsmarkierungen mehr enthalten und müssen absolut rein und staubfrei sein. Farbreste und starke Verschmutzungen sind ohne Verwendung mechanischer Mittel (Spachtel, Stahlwolle, o.ä.) abzulösen.

Alle gefliesten Flächen (Wände und Böden) werden mit einem Reinigungsmittel zum Entfernen von Zementschleier feucht gereinigt, Fugen säubern.

Bäder mit sanitären Einrichtungsgegenständen sind von Schutzfolien, Aufklebern, etc. frei zu machen.

Alle Einbauten wie Lichtschalter, Steckdosen und Leuchten usw. müssen absolut frei von Schutzbelägen und Schutzfolien sein.

Sämtliche Beschilderung ist von Schutzfolien zu befreien und feucht zu reinigen.

Alle Einrichtungsgegenstände sind staubfrei zu übergeben. Die Einbauten in WC´s, Bädern, Küchen, Abstellräumen usw. sind in einwandfrei gereinigtem und den hygienisch Vorschriften entsprechendem Zustand zu übergeben.
Die alleinige Beseitigung von Schutzverpackungen und -folien ist nicht ausreichend und wird nicht als Reinigung akzeptiert.

3.7 Spezielle Pflege und Reinigungsanleitungen
Die speziellen Pflegeanleitungen der Hersteller für Parkett, Sichtestrich, Fliesen und dergleichen sind zu beachten.

## 18 Baureinigung

### Titel 01 Vor- und Nachleistungen

#### Untertitel 01.01 Stundenlohnarbeiten

*Hinweis: Stundenlohnsätze für Tagelohnarbeiten*
Stundenlohnarbeiten werden grundsätzlich nur nach vorheriger Vereinbarung durch den AG oder die Bauleitung vergütet. Die Rapporte sind nach spätestens einer Woche vorzulegen, die alle mit Namen und Berufsbezeichnung der Beschäftigten auszuweisen sind. Folgende Leistungen sind mit in die Stundenlöhne einzurechnen und werden nicht gesondert vergütet:

- Aufsichtspersonal, soweit nicht gesondert vom AG gefordert
- An- und Abtransport von Teilen von und zur Werkstatt
- An- und Abfahrtszeiten
- Maschinenstunden, soweit nicht extra im LV angegeben
- Kleinmaschinen und ihre Betriebsstoffe und Verschleißteile
- Höhentransport der Stoffe an den Einbauort

**01.01.0010 Reinigungsfachkraft, Stundenlohnarbeiten**
Für evtl. erforderliche Arbeiten, die nicht im Leistungsverzeichnis erfasst sind und nur auf ausdrückliche Anweisung zur Ausführung kommen, werden, verrechnet für: Vorarbeiter
Menge: 8,000 h

**01.01.0020 Hilfsarbeiter, Stundenlohnarbeiten**
Für evtl. erforderliche Arbeiten, die nicht im Leistungsverzeichnis erfasst sind und nur auf ausdrückliche Anweisung zur Ausführung kommen, werden, verrechnet für: Facharbeiter
Menge: 16,000 h

**01.01.0030 Zusätzliche Anfahrt**
Zusätzliche Anfahrt zur Baustelle auf Anweisung der Bauleitung.
Menge: 3,000 St

### Titel 02 Baureinigungsarbeiten

#### Untertitel 02.01 Bauzwischenreinigung

**02.01.0010 Zwischenreinigung Boden kehren**
Kehren der Bodenflächen zur Entfernung von Staub, Müll und Verpackungsmaterial inkl. Transport in den Abfallcontainer.
Menge: 1700,000 m²

**02.01.0020 Restmüllcontainer 2,5 m3 stellen / abholen für unsortierten Müll**
Restmüllcontainer für unsortierten Müll aufstellen, vorhalten und abholen, Fassungsvermögen des Containers 2,5 m3.
Ausführung auf Anweisung der Bauleitung
Menge: 2,000 St

**02.01.0030 Restmüll der Vorposition entsorgen**
Restmüll Entsorgung nach Tonnage im Container der Vorposition, beseitigen einschl. leeren.
Ausführung auf Anweisung der Bauleitung
Menge: 3,000 to

**02.01.0040 Zementschleierentfernung**
Keramische Bodenbelagsfläche nach Fertigstellung von Restzementschleier, mineralischen Ablagerungen, Ausblühungen unter Einsatz saurer Reinigungsmittel säubern.
Fliesenklassifizierung: R9 bis R11
Menge: 140,000 m²

#### Untertitel 02.02 Bauendreinigung

**02.02.0010 Baufeinreinigung Gebäude innen: Bodenflächen - Parkett**
Einmalige Feinreinigung des 2-geschossigen Gebäudes als Endreinigung.
Ausführung in Ebene 2.

Zu reinigen sind:
Parkett-Bodenflächen

in den Räumen Ebene 2:
2.102 Halle
2.103 Bühne

Die Pflegeanleitungen sind zwingend zu beachten.
Menge: 490,000 m²

**02.02.0020 Baufeinreinigung Gebäude innen: Bodenflächen - Terrazzoestrich**
Einmalige Feinreinigung des 2-geschossigen Gebäudes als Endreinigung.
Ausführung in Ebene 1 und 2.

Zu reinigen sind:
Bodenflächen aus Terrazzoestrich

in den Räumen Ebene 1+2:
1.101 Windfang
1.102 Foyer
1.103 Vorraum
1.104 WC H
1.105 WC D
1.107 Garderobe
1.109 Erste-Hilfe-Raum
1.201 Flur
1.203 Gruppenraum
1.301 JUZ Windfang
1.302 Lounge
1.303 Leitungsraum
1.304 Gruppenraum
1.305 Flur
1.306 WC B
1.307 WC D
1.308 WC H
1.310 Flur
1.311 Lager K1
1.312 Lager K2
1.313 Lager JUZ
1.314 Garderobe
1.315 HWR
2.101 Foyer
2.104 WC B
2.105 WC B
2.204 Abstell
2.205 WC
2.207 Flur
2.301 Notw. Flur
2.302 Stuhllager
2.303 Bühnensteuerung
2.304 Magazin
2.305 Flur

Die Pflegeanleitungen sind zwingend zu beachten.
Menge: 840,000 m²

**02.02.0030 Baufeinreinigung Gebäude innen: Bodenflächen - Fliesen**
*** Bezugsbeschreibung
Einmalige Feinreinigung des 2-geschossigen Gebäudes als Endreinigung.
Ausführung in Ebene 1 und Ebene 2.

Zu reinigen sind:
Fliesen-Bodenflächen inklusive Fugen
Fliesenklassifizierung: R9 bis R11

in den Räumen Ebene 1+2:
1.309 Küche
1.406 PuMi
2.201 Küche_Ausgabe
2.202 Küche_Anrichte
2.203 Küche_Spüle
2.206 PuMi

Die Pflegeanleitungen sind zwingend zu beachten.
Menge: 140,000 m²

**02.02.0040 Baufeinreinigung Gebäude innen: Bodenflächen - Werkstein**
*** wie Position 02.02.0030
Zu reinigen sind:
Werkstein-Bodenflächen einschl. 2 kleiner Treppenläufe seitlich der Bühne und der Aufzugskabinenboden
Klassifizierung: R9

in den Räumen Ebene 1+2:
1.102 Foyer, zwischen Podest und PR-Fassade
2.103 Bühne, 2 kleine Treppenläufe
2.106 Aufzug

Die Pflegeanleitungen sind zwingend zu beachten.
Menge: 10,000 m²

**02.02.0050 Baufeinreinigung Gebäude innen: Bodenflächen - Sauberläufer**
Einmalige Feinreinigung des 2-geschossigen Gebäudes als Endreinigung.
Ausführung in Ebene 1 und Ebene 2.

Feinreinigung von Böden im Innenbereich in Eingangsbereichen, Belag
aus Sauberlaufteppich

Reinigen durch Saugen bis zum Erreichen einer
schmutzfreien Oberfläche. Leistung inkl.
Entfernen aller Verunreinigungen und Aufkleber.
Einschl. Nasswischen der Sockelleisten.

ca. 2.150 x 1.500
3 Stück

in den Räumen Ebene 1+2:
1.101 Windfang
1.301 Windfang
2.301 notw. Flur

Die Pflegeanleitungen sind zwingend zu beachten.
Menge: 10,000 m²

**02.02.0060 Baufeinreinigung Gebäude innen: Bodenflächen mit EP-Versiegelung**
*** Bezugsbeschreibung
Einmalige Feinreinigung des 2-geschossigen Gebäudes als Endreinigung.
Ausführung in Ebene 1 und Ebene 2.

Zu reinigen sind:
Bodenflächen Zementestrich mit EP-Versiegelung

in den Räumen:
1.316 Flur
1.401 Flur Technik
1.402 Technik
1.403 Technik
1.404 Raumlufttechnik
1.405 SiBe
1.407 Flur
1.408 Technik ELT
1.409 Techni JUZ
1.410 HAR
1.411 Batteriespeicher
2.402 ELT

Die Pflegeanleitungen sind zwingend zu beachten.
Menge: 155,000 m²

**02.02.0070 Baufeinreinigung Gebäude innen: Treppe mit PUR-Beschichtung**
*** wie Position 02.02.0060
Zu reinigen sind:
Flächen der Treppe mit PUR-Beschichtung

in Raum:
1.102 Foyer

Die Pflegeanleitungen sind zwingend zu beachten.
Menge: 25,000 m²

**02.02.0080 Baufeinreinigung Gebäude innen: Sockelleisten**
Einmalige Feinreinigung der Sockelleisten, Holz beschichtet, h = ca. 80 mm.
Ausführung in Ebene 1 und Ebene 2.
Menge: 922,000 lfm

**02.02.0090 Baufeinreinigung Gebäude innen: Wandflächen Fliesen**
Einmalige Feinreinigung Wandbelägen aus Fliesen, reinigen bis zum Erlangen einer vollständig schmutzfreien Oberfläche. Leistungen inkl. Entfernen des Zementschleiers und Entfernen aller Verunreinigungen und Aufkleber. Auf die dauerelastischen Verfugung ist besondere Rücksicht zu nehmen.
Ausführung in Ebene 1 und Ebene 2.

Zu reinigen sind:
Fliesen-Wandflächen inklusive Fugen

in den Räumen Ebene 1+2:
Sanitärräume, Putzmittelräume und Küchen. Dabei sind die Putzmittelräume und Küchen Raumhoch gefliest. Die Sanitärräume 1,25m hoch.
Wandfliesen halbhoch: ca. 150 m2
Wandfliesen raumhoch: ca. 250 m2

Arbeitshöhe bis 2,50 m.

Die Pflegeanleitungen sind zwingend zu beachten.
Menge: 400,000 m²

**02.02.0100 Baufeinreinigung Trennwandsysteme**
Reinigen der Trennwandsystemelemente und Schamwände in den Sanitärbereichen, inkl. aller
Armaturen und Stellfüßen. Die Oberflächen müssen nach der Reinigung staub-,
wischspuren- und schlierenfrei sein.
Material:  Holz beschichtet / Metall
Oberfläche:  glatt
Ausführungsort:  Sanitärbereiche
Menge: 40,000 m²

**02.02.0110 Baufeinreinigung Spiegel**
Spiegel reinigen in den WCs bis zum Erreichen einer schmutzfreien Oberfläche. Die Oberflächen sollen nach der Reinigung staub-, Wischspuren- und
schlierenfrei sein.

Ausführung in Ebene 1 und Ebene 2. Sanitärräume

ca. 15 Stück
Menge: 18,000 m²

**02.02.0120 Baufeinreinigung Sanitärobjekte**
Reinigen der Sanitärobjekte (WCs, Urinale, Waschbecken, Duschelemente), inkl.
aller Armaturen und Versorgungsleitungen, Keramik/Metall glatt. Die Oberflächen
müssen nach der Reinigung staub-, wischspuren- und schlierenfrei sein.
Ausführungsort: Sanitärbereiche

WCs: 21 Stk
Urinale: 7 Stk
Waschbecken/Ausgussbecken: 15 Stk
Duscharmatur: 1 Stk
Menge: 44,000 St

**02.02.0130 Baufeinreinigung Röhrenheizkörper**
Gründliche Außen- und Zwischenraumreinigung von Röhrenheizkörpern inklusive Anschlüsse und Aufputzleitungen. Die Objekte müssen nach der Reinigung staub-, wischspuren- und schlierenfrei sein.

Ausführungsort: Ebene 1+2
 verschiedene Größen bis zu 1,50x2,20m
Menge: 28,000 St

**02.02.0140 Baufeinreinigung Innentüren, 1-flgl.**
*** Bezugsbeschreibung
Einmalige Feinreinigung aller Innentüren.
Bestehend aus Stahlzargen und Türblättern aus Holz oder Stahlblech.
Reinigung von beiden Seiten.

Das Reinigen der Falzflächen, Rahmen und Beschläge ist in den EP einzukalkulieren. Die Oberflächen sollen nach der Reinigung staub-, wischspuren- und schlierenfrei sein.

Die Verortung der Türen ist den beiliegenden Plänen zu entnehmen.

Inhalt dieser Position: alle 1-flügeligen Türen innen
Menge: 58,000 St

**02.02.0150 Baufeinreinigung Innentüren, 2-flgl.**
*** wie Position 02.02.0140
Inhalt dieser Position: alle 2-flügeligen Türen innen
Menge: 8,000 St

**02.02.0160 Baufeinreinigung Rohrrahmentüren innen, 2-flgl.**
*** wie Position 02.02.0140
Inhalt dieser Position: alle 2-flügeligen Rohrrahmentüren innen.
Bestehend aus Alu-Rahmen mit Glasfüllungen.
Menge: 2,000 St

**02.02.0170 Baufeinreinigung Möbel**
Einmalige Feinreinigung der Möbel im Innenraum als Endreinigung.
Ausführung in Ebene 1 und Ebene 2.

Zu reinigen sind:

Schrankwände ca. 20 lfm, Holz HPL beschichtet; Türen, Korpus, Fachböden reinigen
Umkleidebänke ca. 38 lfm
Garderobenständer ca. 33 lfm
Garderobenhaken wandhängend ca. 20 lfm
2 St Ausgabetheken mit umlaufendem Holzrahmen und Arbeitsplatte, t = ca. 62,5 bis 120 cm, lfm Rahmen = ca. 7,50 m
1 St Innen-Rollladen, Alu beschichtet, b x h = ca. 3,30 x 1,80 m
1 St Holz-Podest im Foyer Ebene 1, HPL beschichtet, h = ca. 53 cm,. Fläche ca. 16 m2
Beschilderung Räume Holz

Die Verortung ist den beiliegenden Zeichnungen zu entnehmen.
Menge: 1,000 St

**02.02.0180 Baufeinreinigung Gebäude innen: Gittertrennwände**
Einmalige Reinigung einer Gittertrennwand einschl. Tür in Raum 1.409 von beiden Seiten sowie einer Gittertrennwand als Lüftungseinhausung in Raum 2.103 von 1 Seite.
Unterkonstruktion aus Rechteckrohren Stahl, feuerverzinkt.
Gitterroste feuerverzinkt.

Ebene 1, 1.409: 9 m2 x 2 = 18 m2
Ebene 2, 2.103: 5 m2

Siehe beiliegende Zeichnungen.
Menge: 23,000 m²

**02.02.0190 Baufeinreinigung Aussenfenster und Aussentüren**
Einmalige Feinreinigung aller Aussenfenster und Aussentüren von innen und aussen:

Aussenfenster: ca. 73 m2 x 2 = 146 m2
Außentüren Rohrrahmen: ca. 50 m2 x 2 = 100 m2
Außentüren Stahlblech: ca. 3 m2 x 2 = 6 m2

Zu Reinigen sind alle pulverbeschichteten Alu-Fenster, Alu-Glas-Türen und Stahlblechtüren mit Zargen.

Das Reinigen der Falzflächen der Öffnungsflügel und Rahmen ist in den EP einzukalkulieren.

Die Anordnung der Fenster und Türen sowie die Arbeitshöhe ist den beigefügten Ansichten und Schnitten zu entnehmen.

Gerüst / Rollgerüst muß vom AN gestellt werden und ist in den EP einzukalkulieren.
Menge: 252,000 m²

**02.02.0200 Baufeinreinigung Pfosten-Riegel-Fassade**
Einmalige Feinreinigung der Pfosten-Riegel-Fassade von innen und aussen. Bestehend aus pulverbeschichteten Aluminiumprofilen und Glasflächen.

Abmessungen: ca. 13,00 x 5,60 m
Zu reinigende Fläche: ca. 72,80 m2 x 2 = 145,60 m2

Die Anordnung sowie die Arbeitshöhe ist den beigefügten Ansichten und Schnitten zu entnehmen.

Gerüst / Rollgerüst muß vom AN gestellt werden und ist in den EP einzukalkulieren.
Menge: 146,000 m²

**02.02.0210 Baufeinreinigung Oberlichter**
Einmalige Feinreinigung von in ein Flachdacheingebauten RWA-Oberlichtern von Innen und außen.

ca. 1x1m

Einbauort: Ebene 2 Foyer Raum 2.101

Arbeitshöhe innen bis 2,5m. Die Dachfläche ist mit Wartungsleitern zu erreichen. Gerüst / Rollgerüst muß vom AN gestellt werden und ist in den EP einzukalkulieren.

Die Oberflächen sollen nach der Reinigung staub-, wischspuren- und schlierenfrei sein.
Menge: 2,000 St

**02.02.0220 Baufeinreinigung Innenfenster**
Einmalige Feinreinigung aller pulverbeschichteten Alu-Fenster im Innenraum beidseitig.

ca. 0,8m x 1,05m Brüstungshöhe 1,30m

Das Reinigen der Falzflächen der Öffnungsflügel und Rahmen ist in den EP einzukalkulieren.

Einbauort Küche Ebene 1 Raum 1.309

Gerüst / Rollgerüst muß vom AN gestellt werden und ist in den EP einzukalkulieren.
Menge: 3,000 St

**02.02.0230 Baufeinreinigung Sektionaltor**
Baufeinreinigung Sektionaltor, b x h = ca. 4,16 m x 3,00 m, Stahl-Lamellenkonstruktion, doppelwandig, PU ausgeschäumt, polyestergrundbeschichtet.

Ebene 3, Wartungsgang

Siehe beiliegende Ansicht Nord.

Gerüst oder Hubbühne / Absturzsicherung muß vom AN gestellt werden und ist in den EP einzukalkulieren.

Wichtig:
Beim Reinigen der Flächen ist unbedingt darauf zu achten, dass diese nicht verkratzt werden.
Menge: 1,000 St

**02.02.0240 Baufeinreinigung Fensterbänke innen + außen**
Einmalige Feinreinigung aller Fensterbänke innen und aussen:

Fensterbänke aussen, Alu beschichtet: ca. 20 lfm
Fensterbänke innen, Holz beschichtet: ca. 17 lfm

Die Anordnung der Fenster sowie die Arbeitshöhe ist den beigefügten Ansichten und Schnitten zu entnehmen.

Gerüst / Rollgerüst muß vom AN gestellt werden und ist in den EP einzukalkulieren.
Menge: 37,000 lfm

**02.02.0250 Baufeinreinigung Gebäude aussen: Gitterroste als Bodenflächen**
Einmalige Reinigung von Bodenflächen aus Gitterrost im Bereich der aussenliegenden Flucht- und Wartungstreppen, Ansicht Süd.
Unterkonstruktion aus Stahl, feuerverzinkt.
Gitterroste feuerverzinkt.

Die Anordnung der Gitterrostflächen ist den beigefügten Zeichnungen zu entnehmen.
Menge: 17,000 m²

**02.02.0260 Baufeinreinigung ortsfeste, einzugige Steigleiter mit Rückenschutz**
Einmalige Reinigung der einzugigen Steigleiter mit Rückenschutz an der Südfassade.

Werkstoff Steigleiter: Stahl feuerverzinkt

Die Lage ist der Ansicht Süd zu entnehmen.

Gerüst / Rollgerüst muß vom AN gestellt werden und ist in den EP einzukalkulieren.
Menge: 1,000 St

**02.02.0270 Handlauf Treppen reinigen innen + außen**
Handlauf aus Edelstahl Rundrohr (Durchmesser 42 mm), an Flachstahlgeländern oder massiver Wand befestigt, reinigen.

Ausführungsort:
- Treppe Foyer, innen
- Rampe Nord, außen
- Flucht- und Wartungstreppen Süd, außen

Länge insgesamt ca. 70 lfm
Menge: 70,000 lfm

**02.02.0280 Flachstahlgeländer reinigen innen + außen**
*** Bezugsbeschreibung
Absturzsicherung als Flachstahlgeländer feucht reinigen, bestehend aus Flachstahlrahmen mit Füllstäben aus stehenden Flachstählen, pulverbeschichtet, inkl Flachstahlwange.

Siehe beiliegende Detailzeichnungen.

Länge insgesamt ca. 107 lfm
Menge: 107,000 lfm

**02.02.0290 Stahlgeländer reinigen, Bühne**
*** wie Position 02.02.0280
Stahlgeländer an den kleinen Bühnentreppen, bestehend aus senkrechten Pfosten und zwei parallel verlaufenden horizontalen Holmen.
Menge: 7,000 lfm

**02.02.0300 Heizkörperverkleidung aus Flachstahl-Lamellen reinigen, Halle**
*** wie Position 02.02.0280
Heizkörper-Nischenverkleidung, Halle, bestehend aus Flachstahlrahmen und Flachstahllamellen, beschichtet.

Abmessungen:
5 St ca. 2,30 x 2,12 m
5 St ca. 1,35 x 2,12 m
Menge: 10,000 St

**02.02.0310 Reinigung Bodeneinläufe**
Reinigung Bodeneinläufe im Innenraum, Abmessung ca. DN 100, aussaugen und reinigen, hierfür sind die Abdeckungen abzunehmen und nach erfolgter Reinigung wieder einzubauen.
Menge: 4,000 St

**02.02.0320 Reinigung Technik-Trassen: Elektrotrassen absaugen**
*** Bezugsbeschreibung
Technik-Trassen reinigen, in den Räumen ohne abgehängte Decke wie Lager, Technik und dergleichen.

Inhalt dieser Position: Elektrotrassen absaugen

Breite Trassen: ca. 100 - 500 mm

Räume mit sichtbaren Technik-Installationen:
1.315 HWR
1.401 Flur Technik
1.402 Technik
1.403 Technik
1.404 Raumlufttechnik
1.405 SiBe
1.406 PuMi
1.407 Flur
1.408 Technik ELT
1.409 Technik JUZ
1.410 HAR/Wärmetechnik
1.411 Batteriespeicher
2.103 Bühne
2.302 Stuhllager
2.303 Bühnensteuerung
2.304 Magazin
2.402 ELT

Verortung und Arbeitshöhe sind den beiliegenden Zeichnungen zu entnehmen.

Gerüst / Rollgerüst muß vom AN gestellt werden und ist in den EP einzukalkulieren.

Raumflächen der Räume ohne Abhangdecke insgesamt: ca. 385 m2
Menge: 1,000 St

**02.02.0330 Reinigung Technik-Trassen: Wasser- und Heizleitungen feucht reinigen**
*** wie Position 02.02.0320
Inhalt dieser Position: Wasser- und Heizleitungen feucht reinigen
Menge: 1,000 St

**02.02.0340 Reinigung Technik-Trassen: Lüftungskanäle feucht reinigen**
*** wie Position 02.02.0320
Inhalt dieser Position: Lüftungskanäle feucht reinigen
Menge: 1,000 St

**02.02.0350 Einbauküchen reinigen**
Reinigung der Einbauküchen mit Hängeschränken, Unterschränken, Kochinsel. Einschl. Kücheneinbauten wie Spülen, Kühlschränke etc. Feuchtes Abwischen mit einem für die jeweilige Oberfläche passenden Reinigungsmittel. Manuelles nachtrocknen bis zum Erlangen der vollständig sauberen und trockenen Oberfläche. Materialien unter Anderem Edelstahl und Holz.

Ausführung in Ebene 1 und Ebene 2
in den Räumen:
1.309 Küche JUZ
2.201 Küche_Ausgabe
2.202 Küche_Anrichte
2.203 Küche_Spülküche

Verortung und weitere Details sind den beiliegenden Küchenplänen zu entnehmen.
Menge: 4,000 St

**02.02.0360 Reinigung Aufzugskabine**
Reinigung der Aufzugskabine durch feuchtes Abwischen mit einem für die jeweilige Oberfläche passenden Reinigungsmittel. Manuelles nachtrocknen bis zum Erlangen der vollständig sauberen und trockenen Oberfläche.
Innen- und Außenseite der Kabinentür sowie Wand- und Deckenfläche reinigen.
Menge: 1,000 St

**02.02.0370 Reinigung Lüftungsgitter**
Reinigung der Lüftungsgitter und Tellerventile der RLT-Anlage für Zu- und Abluft in den Räumen sowie in der Fassade Ebene 3 Nord, durch feuchtes Abwischen mit einem für die jeweilige Oberfläche passenden Reinigungsmittel. Manuelles nachtrocknen bis zum Erlangen der vollständig sauberen und trockenen Oberfläche.

Ausführung im gesamten Gebäude Ebene 1 und 2 sowie der Nordfassade Ebene 3.

Gerüst / Rollgerüst muß vom AN gestellt werden und ist in den EP einzukalkulieren.
Menge: 1,000 St

**02.02.0380 Reinigung Leuchten**
Einmalige Feinreinigung aller Leuchten im Innen- und Außenraum.
Beinhaltet Ein- und Anbauleuchten, Sicherheitsleuchten und beleuchteten Notausgangschildern, Pendelleuchten, Strahler und LED-Strips.
Die Oberflächen der Objekte sollen nach der Reinigung staub-, wischspuren- und schlierenfrei sein.

Leuchten bis 0,5 m²

Ausführung Ebene 1+2

Die Feinreinigung der Flächen erfolgt nach den einschlägigen Richtlinien des Baureinigungsgewerbes und gem. der zusätzlichen technischen Vertragsbedingungen.
Menge: 420,000 St

**02.02.0390 Reinigung LED-Streifen**
Einmalige Feinreinigung aller LED-Streifen eingebaut in Wänden, Decken und Abkofferungen.
Die Oberflächen der Objekte sollen nach der Reinigung staub-, wischspuren- und schlierenfrei sein.

Ausführung Ebene 1+2:

- Ebene 1 Windfang Wandnische
- Ebene 2 Foyer
- Ebene 2 Halle Lüftungsabkofferung

Die Feinreinigung der Flächen erfolgt nach den einschlägigen Richtlinien des Baureinigungsgewerbes und gem. der zusätzlichen technischen Vertragsbedingungen.
Menge: 107,000 lfm

**02.02.0400 Reinigung Decken-Einbauten Halle**
Einmalige Feinreinigung aller Einbauten in und Anbauten an die Abhangdecke in der Halle u.A. Leuchten (u.A 30 Stück Leuchten 1m Durchmesser rund)

Die Oberflächen der Objekte sollen nach der Reinigung staub-,wischspuren- und schlierenfrei sein.
Die Oberfläche der Abhangdecke selbst (Blähgrasgranulatplatten mit Akustikputz) ist nicht zu reinigen und nicht zu beschädigen.

Arbeitshöhe ca. 5,5m

Ausführung in Ebene 2.Halle Raum 2.102

Die Feinreinigung der Flächen erfolgt nach den einschlägigen Richtlinien des Baureinigungsgewerbes und gem. der zusätzlichen technischen Vertragsbedingungen.
Menge: 380,000 m²

**02.02.0410 Baufeinreinigung Aluminium-Fassadenbekleidung aus Zackenprofil**
Baufeinreinigung einer vorgehängten hinterlüfteten Aluminium-Fassadenbekleidung aus Zackenprofil 22/40/2,0.

Verortung: Nord- und Westfassade gem. beiliegenden Ansichten.

Fassadenhöhe: ca. 4.300 bis 7.800 mm
Material: Aluminium d = 2,00 mm
Oberfläche: Pulverbeschichtung in Nachtblau

Gerüst oder Hubbühne muss vom AN gestellt werden.

Die Pflegeanleitungen sind zwingend zu beachten.
Menge: 285,000 m2

#### Untertitel 02.03 Endreinigung Außenanlagen

**02.03.0010 Reinigung Außenanlagen: Bodenflächen Betonpflaster/Asphalt**
*** Bezugsbeschreibung
Einmalige Feinreinigung von Bodenflächen in den Außenanlagen als Endreinigung.
Flächen mit Betonpflaster oder Asphalt, z.B. Fußwege, PKW-Stellplätze, Rampe im Außenraum.
Nach den einschlägigen Richtlinien des Baureinigungsgewerbes.

Diese Arbeiten sind zeitversetzt zu den Innenraumarbeiten zu leisten.

Verortung gem. beiliegendem Freiflächenplan.
Menge: 890,000 m²

**02.03.0020 Reinigung Außenanlagen: Grünflächen**
*** wie Position 02.03.0010
Reinigung der Grünflächen
Menge: 220,000 m²

**02.03.0030 Reinigung Fassadenrinnen**
Reinigung Fassadenrinnen aus Polymerbeton mit Stegrostabdeckung für Entwässerungsrinne, ca. DN 100, aus Gusseisen.

Abmessung Rinne:
b/h: ca. 120 / 100 mm

Aussaugen und reinigen, hierfür sind die Rinnenabdeckungen abzunehmen und nach erfolgter Reinigung wieder einzubauen.
Sowie Oberseite der Stegrostabdeckungen der Rinnen reinigen.

Verortung gem. beiliegendem Freiflächenplan.
Menge: 45,000 lfm
